# Fan Coils Gebäudeteil C 2.OG
Angebotsaufforderung (GAEB 90, DA83)
Währung: EUR

## Zusätzlicher Text
Die in diesem Leistungsverzeichnis beschriebenen Leistungen betreffen
Arbeiten im Rahmen von Einzelmodernisierungen in Leerwohnungen.

Grundlage dieses Einheitspreisabkommens (EPA) sind die ,Zusätzlichen
Vertragsbedingungen für die Ausführung von Bauleistungen (Z-VOB/B)" der
Covivio Immobilien GmbH in der jeweils gültigen Fassung, derzeit Stand
Januar 2022. Für sämtliche auf diesem EPA basierenden Einzelaufträge
(Leistungsabrufe) gelten diese Vertragsbedingungen als verbindlich
vereinbart.

Werden während der Laufzeit des EPA neue Z-VOB/B vereinbart und ersetzen
diese die bisher gültige Fassung, finden ab dem Zeitpunkt ihres
Inkrafttretens ausschließlich die neuen Z-VOB/B auf alle danach
beauftragten Leistungen Anwendung.

Für die Ausführung von Leistungen auf Grundlage dieses
Schrumpf-Einheitspreisabkommens gelten ergänzend zu den jeweiligen
Leistungsbeschreibungen der einzelnen Positionen im Falle von
Widersprüchen die nachfolgend genannten Vertragsbestandteile in
folgender Rangfolge:

Diese ,Allgemeinen Vorbemerkungen für Schrumpf-Einheitspreisabkommen"
(A)
Die nachfolgenden ,Allgemeinen technischen Vorbemerkungen" (B)
Die nachfolgenden ,Besonderen technischen Vorbemerkungen" des jeweiligen
Gewerks (C)
Die ,Zusätzlichen Vertragsbedingungen für die Ausführung von
Bauleistungen (Z-VOB/B)"
Die Baustellenordnung der Covivio Immobilien GmbH in ihrer jeweils
gültigen Fassung

Mit Unterzeichnung des EPA bestätigt der Auftragnehmer (AN), sämtliche
gesetzlichen, behördlichen, berufsgenossenschaftlichen sowie sonstigen
öffentlich-rechtlichen Anforderungen zu erfüllen, die für die
ordnungsgemäße Ausführung der vereinbarten Leistungen erforderlich sind.

Der Auftragnehmer verpflichtet sich, ausschließlich Materialien und
Bauteile zu verwenden, an denen er das uneingeschränkte Eigentumsrecht
besitzt und die frei von Rechten Dritter sind.

Für die Ausführung der Leistungen hat der Auftragnehmer ausreichend
qualifiziertes Fachpersonal einzusetzen. Dabei ist sicherzustellen, dass
sämtliche Mitarbeitenden die jeweils gültige Baustellenordnung kennen
und diese uneingeschränkt einhalten. Der Auftragnehmer hat seine
Beschäftigten in geeigneter Weise über die geltenden Regelungen zu
unterrichten.

## Zusätzlicher Text
Allgemeine Technische Vorbemerkungen

B1) Allgemeines:

Für Lieferung und Ausführung gelten neben dem
Leistungsverzeichnis:

1.  Die neuesten DIN-Vorschriften (ausgenommen DIN
1961), VDE- und VDI-Richtlinien

2.  Die Vorschriften der zuständigen Behörden (z.B.
Bauaufsicht, Gewerbeaufsicht, Brandverhütung, TÜV,
Berufsgenossenschaften und Versorgungsbetriebe,

3.  Die Bestimmungen der Gerüstbauordnung

4.  Die Festlegungen des jeweiligen
Werkstoffherstellers. Die Werkstoffe müssen de
geforderten Bedingungen der Leistungsbeschreibung
entsprechen.

B2) Fachspezifische Nachweise:

Fachspezifische Nachweise, z.B. für den Umgang mit
Asbest, PAK, und dergleichen, sind auf Anforderung des
(AG) jederzeit und umgehend zu erbringen

Bei wesentlichen Änderungen z.B. Ausscheiden eines
befähigten Mitarbeiters oder Auslaufen eines
befristeten Nachweises (z.B. Schweißnachweis) ist der
AN verpflichtet, dies unverzüglich beim (AG)
schriftlich anzuzeigen und ggf. angebotene Aufträge
abzulehnen. Ebenso sind die jeweils gültigen
Unfallverhütungsvorschriften zu beachten und unbedingt
einzuhalten.

B3) Gebäudeschäden:

Falls dem AN bei der Durchführung von Reparaturarbeiten
weitere Gebäudeschäden bekannt werden (auch an anderen
Gewerken), so hat er den zuständigen Kundenbetreuer
oder Bauleiter des AG hierüber umgehend zu
unterrichten.

B4) Lager- und Abstellflächen:

Die Errichtung von Lager- und Arbeitsplätzen ist mit
der jeweiligen Bauleitung vorher abzustimmen.

Baustoffe und Bauteile dürfen nicht in den
Treppenhäusern und/oder auf anderen
Verkehrsflächen gelagert werden.

Bauschutt darf grundsätzlich nicht im Gebäude gelagert
werden.

B5) Bedingungen für die Entsorgung von Abfällen:

Der AN ist verpflichtet, die beim AG anfallenden
Abfälle ordnungsgemäß und sofort zu entsorgen. Zu
diesem Zweck hat er die einschlägigen Gesetze,
Verordnungen und sonstigen öffentlich-rechtlichen
Vorschriften - z.B. das Kreislaufwirtschafts- und
Abfallgesetz - einzuhalten. Eine Zwischenlagerung von
Abfällen ist nicht gestattet.

Sollten die für den Transport und die Entsorgung
erforderlichen Genehmigungen erlöschen, ist dies dem AG
unverzüglich schriftlich mitzuteilen. Mit Übernahme der
Abfälle durch den AN gehen Eigentum, Gefahr,
Verkehrssicherungspflicht und öffentlich-rechtliche
Verantwortung auf diesen über.

Der AG behält sich vor zu prüfen, ob der AN seinen
Pflichten nachgekommen ist. Hierzu kann der AG Einsicht
nehmen in die vom AN nach öffentlich-rechtlichen
Vorschriften zu führenden Nachweisbücher und in den
Genehmigungsbescheid der angefahrenen
Abfallentsorgungsanlage, dessen Vorlage der AN zu
bewirken hat.

Der AN hat zur Abdeckung aller - sowohl seiner als auch
die des AG sich aus der Abfallbeseitigung ergebenden
Haftungsrisiken unter Einschluß des
Gewässerschäden-Haftungsrisikos - auf seine Kosten eine
Haftpflichtversicherung in ausreichender Höhe für
Personen-, Sach- und Vermögensschäden abzuschließen und
dem AG den Abschluß auf Verlangen nachzuweisen. Diese
Regelung läßt die Haftung des AN unberührt.

Sämtliche Baustoffe und Einbauteile müssen hinsichtlich
hrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

## Zusätzlicher Text
C1) Allgemeine technische Anforderungen

Für die Ausführung sämtlicher Leistungen sind die zum Zeitpunkt der
Ausführung gültigen gesetzlichen Vorschriften, technischen Regelwerke
sowie die allgemein anerkannten Regeln der Technik einzuhalten.

Insbesondere wird auf die Beachtung folgender Regelwerke hingewiesen:

DIN 4109 ,Schallschutz im Hochbau"
DIN EN 12831 ,Verfahren zur Berechnung der Norm-Heizlast"
DVGW-TRGI in der jeweils gültigen Fassung
Muster-Leitungsanlagen-Richtlinie (MLAR) in der jeweils gültigen Fassung
VDI-Richtlinie 2035
einschlägige DIN-, EN- und VDE-Vorschriften
Vorgaben der örtlichen Ver- und Entsorgungsunternehmen

Eventuelle Sonderbestimmungen der zuständigen Gas-, Wasser- und
Fernwärmeversorgungsunternehmen sind zu beachten und in die Leistung
einzukalkulieren.

C2) Arbeiten an Gasversorgungsanlagen

Arbeiten an Gasleitungen, Gasgeräten und sonstigen gasführenden
Anlagenteilen dürfen ausschließlich durch hierfür zugelassene und
qualifizierte Fachunternehmen ausgeführt werden.

Sämtliche Arbeiten an Gasversorgungsanlagen sind mit den Anforderungen
des zuständigen Gasversorgungsunternehmens abzustimmen und entsprechend
dessen Vorgaben auszuführen.

Beim Einbau, Austausch oder der Erneuerung von Gasheizkesseln sind die
Betriebsbedingungen der Anlagen mit den Vorgaben des zuständigen
Gasversorgungsunternehmens abzugleichen. Eventuell erforderliche
Anpassungen sind vor Inbetriebnahme vorzunehmen.

C3) Materialien und Fabrikate

Für sämtliche Leistungen sind ausschließlich neue, normgerechte und für
den vorgesehenen Einsatzbereich zugelassene Materialien zu verwenden.

Sofern in den Leistungspositionen bestimmte Fabrikate oder
Produktsysteme vorgegeben sind, sind diese einzusetzen oder durch
technisch gleichwertige Produkte zu ersetzen, sofern dies ausdrücklich
zugelassen und durch den Auftraggeber freigegeben wurde.

C4) Bohr-, Stemm- und Abbrucharbeiten

Bohr-, Stemm- und Durchbrucharbeiten sind insbesondere in bewohnten
Gebäuden mit größtmöglicher Sorgfalt sowie unter Beachtung umfassender
Staubschutzmaßnahmen auszuführen.

Zur Vermeidung von Verschmutzungen sind geeignete Schutzmaßnahmen zu
treffen. Insbesondere sind bei Deckendurchbrüchen und Kernbohrungen
Auffangvorrichtungen oder vergleichbare Schutzsysteme einzusetzen, um
Staub- und Schmutzeinträge in darunterliegende Wohnungen oder Räume zu
verhindern.

Entstehende Verschmutzungen sind unmittelbar zu beseitigen.

C5) Wand- und Deckendurchführungen

Leitungsdurchführungen durch Wände und Decken sind entsprechend den
Anforderungen der jeweils gültigen Muster-Leitungsanlagen-Richtlinie
(MLAR) sowie den geltenden Brandschutzvorschriften auszuführen.

Erforderliche Brandabschottungen sind fachgerecht herzustellen und
dauerhaft wirksam auszuführen.

Nach Abschluss der Rohrmontage sind sämtliche Wand-, Decken- und
Deckendurchbrüche unverzüglich fachgerecht zu verschließen und in den
ursprünglichen Zustand zurückzuversetzen.

C6) Rohrleitungsinstallation

GEBO-Verschraubungen oder vergleichbare Reparaturkupplungen dürfen
ausschließlich nach vorheriger Abstimmung und Freigabe durch die
zuständige Fachbauleitung eingebaut werden.

Außenfühlerleitungen sind bei Bestandsgebäuden grundsätzlich in
geeigneten Schutzrohren zu verlegen.

Nach Fertigstellung sind sämtliche Anlagenbestandteile einschließlich
der Mess-, Steuer- und Regelungstechnik auf ihre ordnungsgemäße Funktion
zu prüfen.

C7) Rohrbefestigungen

Die Befestigung von Rohrleitungen an Wänden und Decken hat
ausschließlich mittels geeigneter Dübel- und Befestigungssysteme zu
erfolgen.

Alle Befestigungsbauteile müssen korrosionsgeschützt ausgeführt sein.

Rohrschellen und Befestigungselemente sind grundsätzlich mit
schallentkoppelnden bzw. geräuschdämmenden Einlagen auszuführen, um die
Anforderungen des Schallschutzes gemäß DIN 4109 einzuhalten.

C8) Druckprüfungen und Montageunterbrechungen

Sämtliche erforderlichen Druck-, Dichtheits- und Funktionsprüfungen sind
Bestandteil der ausgeschriebenen Leistungen.

Wiederholte Druckprüfungen, Teilabnahmen, Prüfungen einzelner
Anlagenabschnitte oder zusätzliche Prüfungen auf Anordnung des
Auftraggebers werden nicht gesondert vergütet.

Ebenso begründen Montageunterbrechungen, die sich aus dem Bauablauf
ergeben, keinen Anspruch auf zusätzliche Vergütung.

C9) Spülung, Befüllung und Inbetriebnahme

Vor der Inbetriebnahme sind neu installierte oder geänderte
Rohrleitungsanlagen fachgerecht zu spülen und von Fremdstoffen zu
reinigen.

Die Anlagen sind anschließend vollständig zu befüllen, hydraulisch
einzuregulieren und betriebsbereit zu übergeben.

Alle zur ordnungsgemäßen Inbetriebnahme erforderlichen Einstell-,
Justier- und Optimierungsarbeiten sind Bestandteil der Leistung.

C10) Demontage und Schutz von Heizkörpern

Werden Heizkörper im Zuge von Maler-, Putz- oder sonstigen
Ausbauarbeiten vorübergehend demontiert, sind sämtliche Anschlüsse
fachgerecht gegen Verschmutzung und Beschädigung zu sichern.

Heizkörperanschlüsse sind durch geeignete Stopfen zu verschließen;
Rohrleitungsanschlüsse sind mit Schraubkappen oder gleichwertigen
Verschlussvorrichtungen zu sichern.

Thermostatköpfe, Thermostatventiloberteile sowie automatische Entlüfter
sind entweder erst nach Abschluss der Oberflächenarbeiten zu montieren
oder während der Arbeiten durch geeignete Schutzmaßnahmen gegen Farb-
und Putzanhaftungen zu schützen.

C11) Heizungswasser und Dokumentation

Die Befüllung und Nachspeisung von Heizungsanlagen hat entsprechend den
Anforderungen der aktuell gültigen VDI-Richtlinie 2035 zu erfolgen.

Der Auftragnehmer hat die Wasserqualität, die Befüllung sowie
gegebenenfalls vorgenommene Wasseraufbereitungsmaßnahmen nachvollziehbar
zu dokumentieren.

Die Dokumentation ist Bestandteil der Leistungsabrechnung und dem
Auftraggeber spätestens bei der Abnahme zu übergeben. Die Angaben sind
in einem Anlagenbuch bzw. einer vergleichbaren Anlagendokumentation zu
erfassen.

## Fan Coils E66 Bauteil C 2.OG
Datum: 25.09.26

*Hinweis*
Allgemeine Projekt Beschreibung

1. Allgemeine Beschreibung
Gegenstand dieser Ausschreibung ist der fachgerechte
Austausch von insgesamt 25 Fan Coils im 2. Obergeschoss
des Gebäudeteils C der Covivio, Essener Str. 66, 46047
Oberhausen.
Der betroffene Gebäudeteil wurde vor ca. 7 Jahren
umfassend renoviert. Bei sämtlichen Arbeiten ist daher
besonderer Wert auf den Schutz der vorhandenen
Oberflächen, Einbauten und Einrichtungen zu legen.
Die Arbeiten erfolgen während des laufenden
Gebäudebetriebs. Beeinträchtigungen der Nutzer und des
laufenden Bürobetriebs sind auf das technisch und
organisatorisch notwendige Mindestmaß zu reduzieren.
Dem Auftragnehmer (AN) ist das Parken auf dem
Grundstück der Covivio gestattet.
Bei Bedarf besteht nach vorheriger Abstimmung die
Möglichkeit, neue Fan Coils bzw. ausgebaute Geräte
vorübergehend innerhalb des Gebäudes zwischenzulagern.
Der hierfür erforderliche Transport sowie die
ordnungsgemäße Sicherung der Geräte sind durch den AN
sicherzustellen.

2. Leistungsumfang
Der AN übernimmt sämtliche Leistungen, die für den
vollständigen und fachgerechten Austausch der Fan Coils
erforderlich sind.
Der Leistungsumfang umfasst insbesondere:
-  Demontage der vorhandenen Fan Coils einschließlich
  der hierfür erforderlichen Anschlüsse und
Befestigungen.
-  Fachgerechter Ausbau und Abtransport der
vorhandenen Geräte.
-  Lieferung, Transport und Montage der neuen Fan
Coils.
-  Herstellung bzw. Wiederherstellung sämtlicher
erforderlicher Anschlüsse an das bestehende
Heizungs- und Kühlsystem.
-  Montage und fachgerechte Befestigung der neuen
Geräte.
-  Wiederherstellung der im Zuge der Demontage
erforderlichen Anschlüsse und Befestigungspunkte.
-  Abstimmung und Koordination der Arbeiten mit den
beteiligten Gewerken und der Gebäudeleittechnik.
-  Durchführung einer Funktionsprüfung nach erfolgter
  Montage und Wiederinbetriebnahme.
-  Fachgerechte Entsorgung der ausgebauten Fan Coils
 sowie sämtlicher im Rahmen der Arbeiten anfallender
Verpackungs- und Restmaterialien.
-  Reinigung und ordnungsgemäße Übergabe des
jeweiligen Arbeitsbereichs nach Abschluss der
Arbeiten.

3. Ausführungsbedingungen
3.1 Terminabstimmung und Arbeitsorganisation
Vor Beginn der Arbeiten ist der Austausch des
jeweiligen Fan Coils büroweise und rechtzeitig mit den
zuständigen Mitarbeitern der Covivio abzustimmen.
Die Arbeiten sind so zu organisieren, dass die
betroffenen Büroräume nach Möglichkeit innerhalb eines
zusammenhängenden Arbeitszeitraums bearbeitet und
anschließend schnellstmöglich wieder vollständig
nutzbar übergeben werden können.
Die Termine für die einzelnen Büros sind frühzeitig
abzustimmen. Hierbei ist insbesondere zu
berücksichtigen, ob für die Dauer der Arbeiten eine
Nutzung der Büroräume durch die jeweiligen Mitarbeiter
vermieden werden kann bzw. eine Verlagerung der
Mitarbeiter ins Homeoffice möglich ist.
Der AN hat die hierfür erforderlichen Arbeiten und
Zeitabläufe frühzeitig mit Covivio abzustimmen.

3.2 Schutzmaßnahmen
Aufgrund der erst vor ca. sieben Jahren erfolgten
umfassenden Renovierung sind während der gesamten
Ausführungszeit geeignete Schutzmaßnahmen vorzusehen.

Der AN stellt sämtliche hierfür erforderlichen
Materialien und Einrichtungen bereit und führt die
Schutzmaßnahmen eigenverantwortlich aus.

Hierzu gehören insbesondere:
-  Auslegen geeigneter und für die vorhandenen
Bodenbeläge geeigneter Bodenschutzmaterialien.
-  Abdecken und Schutz angrenzender Oberflächen,
Wände, Türen, Möbel und sonstiger Einrichtungen vor
Beschädigungen und Verschmutzungen.
-  Schutz der vorhandenen technischen Einrichtungen
im Arbeitsbereich.
-  Geeignete Maßnahmen zur Begrenzung von Staub-
und Schmutzeintrag.
-  Saubere und ordnungsgemäße Ausführung der
Arbeiten während der gesamten Ausführungszeit.
-  Regelmäßige Reinigung des Arbeitsbereichs sowie
abschließende Reinigung nach Fertigstellung der
Arbeiten.

Der AN hat alle erforderlichen Maßnahmen zu treffen, um
Beschädigungen und Verschmutzungen der vorhandenen
Bausubstanz und Ausstattung zu vermeiden.

Durch den AN verursachte Beschädigungen oder
Verunreinigungen sind unverzüglich und auf eigene
Kosten fachgerecht zu beseitigen.

4. Vorhandene Bestandsgeräte
Zwei Fan Coils wurden aufgrund bereits bestehender
Defekte vorab ausgetauscht.
Diese beiden Geräte sind nicht zu entsorgen. Sie
verbleiben im Eigentum der Covivio und sind nach
vorheriger Abstimmung an einen von Covivio vorgegebenen
Lagerort innerhalb des Gebäudes zu verbringen und dort
ordnungsgemäß abzustellen.

5. Entsorgung
Der AN übernimmt die vollständige, ordnungsgemäße und
fachgerechte Entsorgung sämtlicher im Rahmen der
Arbeiten anfallender Abfälle.
Hierzu gehören insbesondere:
-  ausgebaute und zur Entsorgung vorgesehene Fan
Coils,
-  Verpackungsmaterialien,
-  Montage- und Befestigungsmaterialien,
-  sonstige im Rahmen der Arbeiten anfallende Rest-
und Abfallstoffe.

Die Entsorgung hat entsprechend den geltenden
gesetzlichen und behördlichen Vorgaben zu erfolgen.
Die Entsorgungskosten sind in die angebotenen
Einheitspreise bzw. Pauschalpreise einzukalkulieren.

6. Zusammenarbeit mit der Gebäudeleittechnik
Die elektrotechnischen Arbeiten im Zusammenhang mit der
Anbindung der Fan Coils an die Gebäudeleittechnik (GLT)
erfolgen in Abstimmung mit der Firma Assmann.
Die Firma Assmann übernimmt insbesondere:
-  das Ausbinden der bestehenden Fan Coils aus der
Gebäudeleittechnik,
-  die Einbindung der neu installierten Fan Coils in
das  GLT-System,
-  die erforderlichen Funktions- und
Kommunikationsprüfungen innerhalb der
Gebäudeautomation.

Der AN hat seine Arbeiten rechtzeitig mit der Firma
Assmann zu koordinieren und die erforderlichen
Informationen zum Baufortschritt und den vorgesehenen
Montageterminen zur Verfügung zu stellen.

Die Arbeiten sind so aufeinander abzustimmen, dass eine
ordnungsgemäße und störungsfreie Wiederinbetriebnahme
der Fan Coils und deren Einbindung in die
Gebäudeleittechnik gewährleistet werden kann.

7. Besondere Anforderungen
Die Arbeiten sind so auszuführen, dass die
Beeinträchtigung des laufenden Bürobetriebs auf das
notwendige Mindestmaß reduziert wird.

Die Termine für die einzelnen Büros sind rechtzeitig
mit Covivio abzustimmen.

Bei der Terminplanung ist nach Möglichkeit zu
berücksichtigen, dass die Mitarbeiter der betroffenen
Büros während der Arbeiten ins Homeoffice wechseln
können.

Staub-, Schmutz- und Lärmentwicklung sind durch
geeignete Maßnahmen auf das unvermeidbare Mindestmaß zu
reduzieren.

Flucht- und Rettungswege sowie erforderliche Zugänge
sind jederzeit freizuhalten bzw. dürfen nur nach
vorheriger Abstimmung und unter Einhaltung der
geltenden Sicherheitsanforderungen vorübergehend
eingeschränkt werden.

Arbeits- und Lagerbereiche sind nach Abschluss der
jeweiligen Arbeiten vollständig zu räumen und sauber zu
hinterlassen.
Verpackungsmaterialien, Abfälle und nicht mehr
benötigte Montagematerialien sind vom AN zu entfernen.

Sämtliche Arbeiten sind fachgerecht und nach den
anerkannten Regeln der Technik sowie unter Beachtung
der jeweils einschlägigen gesetzlichen Bestimmungen und
technischen Regelwerke, insbesondere der geltenden
DIN-, VDI- und VDE-Vorschriften, auszuführen.

Der AN hat vor Beginn der Arbeiten die örtlichen
Gegebenheiten und die vorhandenen Anschluss- und
Einbausituationen zu prüfen.

Festgestellte Abweichungen von den vorgesehenen
Ausführungsbedingungen oder nicht erkennbare
Bestandssituationen sind vor der weiteren Ausführung
unverzüglich mit Covivio abzustimmen.

Eine Beschädigung vorhandener Leitungen, Bauteile,
Oberflächen oder technischer Einrichtungen ist durch
geeignete Arbeits- und Schutzmaßnahmen zu vermeiden.

8. Abrechnung und Einheitspreise

Die Einheitspreise bzw. der Pauschalpreis umfassen
sämtliche zur vollständigen und fachgerechten
Ausführung der jeweiligen Position erforderlichen
Leistungen und Nebenleistungen, soweit diese nicht
ausdrücklich als gesonderte Position ausgeschrieben
sind.

Insbesondere sind in die jeweiligen Einheitspreise
einzukalkulieren:

-  erforderliche Montage-, Befestigungs- und
Kleinmaterialien, übliche Arbeits- und Hilfsmittel,
-  innerbetriebliche Transporte, soweit diese nicht
ausdrücklich als gesonderte Leistung beschrieben
sind,
-  übliche Schutz- und Sicherungsmaßnahmen,
-  erforderliche Koordinationsleistungen innerhalb des
  ausgeschriebenen Leistungsumfangs,
-  Reinigung und ordnungsgemäße Übergabe des
jeweiligen Arbeitsbereichs,
-  Verpackungs- und Restmaterialentsorgung.

Die in den einzelnen Positionen beschriebenen
Leistungen dürfen nicht zusätzlich als Nebenleistungen
oder gesonderte Leistungen in Rechnung gestellt werden.

Zusätzliche oder geänderte Leistungen, die nicht
Bestandteil des ausgeschriebenen Leistungsumfangs sind,
dürfen nur nach vorheriger Abstimmung und schriftlicher
Beauftragung durch Covivio ausgeführt werden.

Eine Ausführung zusätzlicher Leistungen ohne vorherige
Beauftragung begründet grundsätzlich keinen Anspruch
auf Vergütung.

9. Ausführung und Dokumentation

Nach Abschluss des Austauschs sind die ausgeführten
Arbeiten je Fan Coil nachvollziehbar zu dokumentieren.

Die Dokumentation muss mindestens enthalten:

-  Bezeichnung bzw. Standort des ausgetauschten Fan
Coils,
-  Datum der Ausführung,
-  Hersteller und Typ des neu eingebauten Gerätes,
-  gegebenenfalls Seriennummer,
-  Bestätigung der durchgeführten Funktionsprüfung,
-  gegebenenfalls festgestellte Abweichungen oder
Besonderheiten.

Die Dokumentation ist Covivio nach Abschluss der
Arbeiten gesammelt in geeigneter digitaler Form zu
übergeben.

### Bereich 01 Fan Coils

*Hinweis*
Technische Vorgaben für die Fan Coils

Für den Austausch der vorhandenen Fan Coils sind
Kampmann Venkon, Serie 6, in den entsprechend
erforderlichen Baugrößen (BG) vorgesehen.

Die Geräteauswahl und Dimensionierung wurde durch die
Firma Kampmann auf Grundlage der für das zukünftige
Anlagenkonzept vorgesehenen Betriebsbedingungen
vorgenommen. Insbesondere wurden die Fan Coils auf die
für den Betrieb mit einer Wärmepumpenanlage
vorgesehenen Heizungs- und Kühlwassertemperaturen
ausgelegt.

Die im Leistungsverzeichnis vorgesehenen Fan Coils sind
entsprechend den technischen Angaben und
Auslegungsdaten des vorliegenden Angebots der Firma
Kampmann zu liefern.

Bei der Geräteauswahl sind insbesondere die darin
zugrunde gelegten:

-Heiz- und Kühlleistungen,
-Heizungs- und Kühlwassertemperaturen,
-Wassermengen,
-Luftvolumenströme,
-Druckverluste,
-Anschlussgrößen,
-Baugrößen,
-Schallleistungs- bzw. Schalldruckpegel

zu berücksichtigen.

Die angebotenen Fan Coils müssen bei den vorgegebenen
Wärmepumpen-Auslegungstemperaturen die erforderlichen
Heiz- und Kühlleistungen für die jeweiligen Räume
sicherstellen.

Eine Änderung der vorgesehenen Baugröße oder der
technischen Ausführung ist nur nach vorheriger
Abstimmung und schriftlicher Freigabe durch Covivio
zulässig.

Das Angebot der Firma Kampmann mit den darin
enthaltenen technischen Auslegungsdaten dient als
Grundlage für die im LV vorgesehenen Geräte und deren
Dimensionierung.

#### Abschnitt 01.01 Venkon BG63 AN links

**01.01.0010 Venkon Baugröße 63 li**
Venkon, Baugröße 63, EC-Ventilator, feuchte Kühlung,
HxBxL 494 mm x 223 mm x 925 mm, Wandmontage, 2-
Leiter, Filter ISO Coarse, Luftansaug unten,
Wasseranschluss links, elektromechanisch mit
Störmeldekontakt

Kampmann Fan Coil Venkon zum Heizen und/oder Kühlen.
Entwickelt für Räume mit hohenAnforderungen an geringe
Schallemission und behaglichen Raumkomfort.
Hygienekonform nach VDI 6022.
Ökobilanzdaten in Form einer EPD nach EN 15804
veröffentlicht und bei The International EPD
System zum Download verfügbar. Registriert in
Bauprodukteplattform DGNB Navigator.
GWP (Phase A1-A3), kg CO2 Äq. 1.73E+02
Weitere Berechnungen online möglich.
Wandgerät (auch zur Deckenmontage geeignet)
Grundgerät aus sendzimir-verzinktem Stahlblech, gegen
Schwitzwasseranfall dampfdiffusionsdicht
und geräuschreduzierend isoliert.
Isolierstärke mm 3
Optionaler Primärluftanschluss zum Einbringen von vor
konditionierter Luft.
Luftansaug Filter ISO Coarse
2-Leiter
Leistungsstarker Wärmetauscher aus Kupfer-Rundrohren
mit Aluminium-Lamellen, inkl.
Verdrehsicherung.
Max. Betriebsdruck bar 10
Max. Wassereintrittstemp. GradC 90
Min. Wassereintrittstemp. GradC 4
Max. Lufteintrittstemp. GradC 40
Max. Glykolanteil % 50
Integrierte Entlüftungsmöglichkeit.
Kondensatwanne aus pulverbeschichtetem, verzinktem
Stahlblech.
Kondensatwanne ausgeführt als eigenständiges, zur
Reinigung und Wartung entnehmbares Bauteil
entsprechend VDI 6022.
EC-Radialventilator
Energiesp
arender EC-Ventilator mit 0-10 V -Eingang für
stufenlose Drehzahlsteuerung. Alle
drehenden Teile sind geräuscharm und wartungsfrei
gelagert. Werksseitig verdrahtet.
Schutzart IP 34
Isolationsklasse F
Motorstörung: Potentialfreie Störmeldung auf Klemme
gelegt. Automatische Motorabschaltung bei Störung.
Regelungsvariante elektromechanisch. Werksseitig im
Gerät montierte und verdrahtete Elektroanschlusseinheit
mit Anschlussmöglichkeiten für bauseitige Signale zur
Steuerung der Gebläsedrehzahl und Stellantriebe.
Baugröße 63
Abmessungen mm 223 x 494 x 925
System 2-Leiter
Luftansaug unten
Wasseranschluss links
Gewicht kg 24
Anschluss 1/2 Zoll

Artikel-Nr.: 14861WUL230E01M
Menge: 8,000 St

**01.01.0020 Venkon Ansteruerung**
Venkon Serie 6 m. 3-stufiger
AnsteuerungBetriebsmeldung u.
Störmeldung

Artikel-Nr.: 148000000100-S
Menge: 8,000 St

**01.01.0030 Ventil-Kondensatwanne**
Ventil-Kondensatwanne, HxBxL 100 mm x 200 mm x 200
mm, mit 2-Wege-Ventilkit, Anschluss rechts,
Wandmontage, werkseitig am Grundgerät unterhalb der
Ventile montiert, Baugröße 61 - 67
Ventil-Kondensatwanne
zum Auffangen des eventuell anfallenden Kondensats an
den Ventilen
Baugröße 61 - 67, Venkon Fan Coils
Wandmontage
Anschluss links
werkseitig am Grundgerät unterhalb der Ventile montiert
Ausführung Ventil 2-Wege-Ventilkit

Artikel-Nr.: 14864WBL002A
Menge: 8,000 St

**01.01.0040 Differenzdruckunabhängiges Thermostatventil**
Differenzdruckunabhängiges Thermostatventil, HxBxL 180
mm x 180 mm x 180 mm, 2-Leiter, für große
Durchflussmengen, PN 16, werksseitig auf Druck geprüft
und am Grundgerät montiert, DN 15, Wasseranschluss
links, Baugröße 63, min. Durchflussmenge 150 l/h, max.
Durchflussmenge 1050 l/h, Max. Betriebstemperatur 90
°CDifferenzdruckunabhängiges Thermostatventil
für große Durchflussmengen
Ventilkit für Kampmann Venkon Fan Coils für
Grundgeräte, Wand- und Deckenmontage.
Baugröße 63
2-Leiter
werksseitig auf Druck geprüft und am Grundgerät
montiert
Wasseranschluss links
inkl. angepasstem Längenausgleichsnippel und 90 Grad
Winkel
1 Stück Regulierventil mit automatischer
differenzdruckunabhängiger Durchflussregelung am
Ventil.
Mit Handrad stufenlos einstellbar. Aus Messing, Spindel
aus nicht rostendem Stahl, mit
Thermostatgewindeanschluss M30x1,5.
min. Durchflussmenge l/h 150
max. Durchflussmenge l/h 1050
KVS-Wert m3/h 1,8
Nennweite DN 15
1 Stk Absperrbare Rücklaufverschraubung in
Eckausführung mit Armatur aus Messing. Gehäuse
vernickelt. Ventilkegel aus Messing mit EPDM O-Ring
Abdichtung. Messing Schutzklappe mit
zusätzlicher Weichdichtung. Mit Anschluss für
Gewindeverbindungen. Mit proportionaler
Voreinstellung.
KVS-Wert m3/h 4,5
Nennweite DN 15
Anschluss: Rp 1/2 Zoll IGxRp 1/2 Zoll IG
max. Schließdruck bar 10
Max. Betriebsdruck PN 16
Max. Betriebstemperatur GradC 90

Artikel-Nr.: 14863BBL23DA
Menge: 8,000 St

**01.01.0050 Stelltrieb 0-10V**
Stelltrieb 0-10 V stetig 24 V DC DC
196MV3P446832AB

Artikel-Nr.: 196000000100-S
Menge: 8,000 St

**01.01.0060 Verkleidung wandstehend, HxBxL 605 mm x 235 mm x 1200 mm**
Verkleidung wandstehend, HxBxL 605 mm x 235 mm x 1200
mm, Filter ISO Coarse, inkl. Luftansauggitter, Baugröße
66,
pulverbeschichtet
Verkleidung wandstehend
inkl. Luftansauggitter
Luftgitter und Seitenteil in RAL 9006 weißaluminium,
Verkleidung in RAL
9016 verkehrsweiß
- aus Stahlblech, pulverbeschichtet, in optisch
schlanker Formgebung
durch abgesetzte Farbgebung
- Luftausblasgitter aus strömungsgünstig geformten
Aluminiumprofilen in
RAL 9006 weißaluminium
- Luftausblasrichtung nachträglich verstellbar durch
Drehen des Gitters
- zu Revisionszwecken leicht demontierbar und
wartungsfreundlich
zugänglich- für Wasseranschluss links und rechts
geeignet
- weitere Farben auf Anfrage
Luftansaug unten
Filter ISO Coarse
Baugröße 66
Abmessungen mm 235 x 605 x 1200

Artikel-Nr.: 14862WUBS300
Menge: 8,000 St

#### Abschnitt 01.02 Venkon BG63 AN rechts

**01.02.0010 Venkon Baugröße 63 re**
Venkon, Baugröße 63, EC-Ventilator, feuchte Kühlung,
HxBxL 494 mm x 223 mm x 925 mm, Wandmontage, 2-
Leiter, Filter ISO Coarse, Luftansaug unten,
Wasseranschluss rechts, elektromechanisch mit
Störmeldekontakt
Kampmann Fan Coil Venkon zum Heizen und/oder Kühlen.
Entwickelt für Räume mit hohen
Anforderungen an geringe Schallemission und behaglichen
Raumkomfort.
Hygienekonform nach VDI 6022.
Ökobilanzdaten in Form einer EPD nach EN 15804
veröffentlicht und bei The International EPD
System zum Download verfügbar. Registriert in
Bauprodukteplattform DGNB Navigator.
GWP (Phase A1-A3), kg CO2 Äq. 1.73E+02
Weitere Berechnungen online möglich.
Wandgerät (auch zur Deckenmontage geeignet)
Grundgerät aus sendzimir-verzinktem Stahlblech, gegen
Schwitzwasseranfall dampfdiffusionsdicht
und geräuschreduzierend isoliert.
Isolierstärke mm 3
Optionaler Primärluftanschluss zum Einbringen von vor
konditionierter Luft.
Luftansaug Filter ISO Coarse
2-Leiter
Leistungsstarker Wärmetauscher aus Kupfer-Rundrohren
mit Aluminium-Lamellen, inkl.
Verdrehsicherung.
Max. Betriebsdruck bar 10Max. Wassereintrittstemp.
GradC 90
Min. Wassereintrittstemp. GradC 4
Max. Lufteintrittstemp. GradC 40
Max. Glykolanteil % 50
Integrierte Entlüftungsmöglichkeit.
Kondensatwanne aus pulverbeschichtetem, verzinktem
Stahlblech.
Kondensatwanne ausgeführt als eigenständiges, zur
Reinigung und Wartung entnehmbares Bauteil
entsprechend VDI 6022.
EC-Radialventilator
Energiesparender EC-Ventilator mit 0-10 V -Eingang für
stufenlose Drehzahlsteuerung. Alle
drehenden Teile sind geräuscharm und wartungsfrei
gelagert. Werksseitig verdrahtet.
Schutzart IP 34
Isolationsklasse F
Motorstörung: Potentialfreie Störmeldung auf Klemme
gelegt. Automatische Motorabschaltung bei
Störung.
Regelungsvariante elektromechanisch. Werksseitig im
Gerät montierte und
verdrahtete Elektroanschlusseinheit mit
Anschlussmöglichkeiten für
bauseitige Signale zur Steuerung der Gebläsedrehzahl
und Stellantriebe.
Baugröße 63
Abmessungen mm 223 x 494 x 925
System 2-Leiter
Luftansaug unten
Wasseranschluss rechts
Gewicht kg 24
Anschluss 1/2 Zoll

Artikel-Nr.: 14861WUR230E01M
Menge: 10,000 St

**01.02.0020 Venkon Ansteruerung**
Venkon Serie 6 m. 3-stufiger
AnsteuerungBetriebsmeldung u.
Störmeldung

Artikel-Nr.: 148000000100-S
Menge: 10,000 St

**01.02.0030 Ventil-Kondensatwanne**
Ventil-Kondensatwanne, HxBxL 100 mm x 200 mm x 200
mm, mit 2-Wege-Ventilkit, Anschluss rechts,
Wandmontage, werkseitig am Grundgerät unterhalb der
Ventile montiert, Baugröße 61 - 67
Ventil-Kondensatwanne
zum Auffangen des eventuell anfallenden Kondensats an
den Ventilen
Baugröße 61 - 67, Venkon Fan Coils
Wandmontage
Anschluss rechts
werkseitig am Grundgerät unterhalb der Ventile montiert
Ausführung Ventil 2-Wege-Ventilkit

Artikel-Nr.: 14864WBR002A
Menge: 10,000 St

**01.02.0040 Differenzdruckunabhängiges Thermostatventil**
Differenzdruckunabhängiges Thermostatventil, HxBxL 180
mm x 180 mm x 180 mm, 2-Leiter, für große
Durchflussmengen, PN 16, werksseitig auf Druck geprüft
und am Grundgerät montiert, DN 15, Wasseranschluss
links, Baugröße 63, min. Durchflussmenge 150 l/h, max.
Durchflussmenge 1050 l/h, Max. Betriebstemperatur 90
°CDifferenzdruckunabhängiges Thermostatventil
für große Durchflussmengen
Ventilkit für Kampmann Venkon Fan Coils für
Grundgeräte, Wand- und Deckenmontage.
Baugröße 63
2-Leiter
werksseitig auf Druck geprüft und am Grundgerät
montiert
Wasseranschluss rechts
inkl. angepasstem Längenausgleichsnippel und 90 Grad
Winkel
1 Stück Regulierventil mit automatischer
differenzdruckunabhängiger Durchflussregelung am
Ventil.
Mit Handrad stufenlos einstellbar. Aus Messing, Spindel
aus nicht rostendem Stahl, mit
Thermostatgewindeanschluss M30x1,5.
min. Durchflussmenge l/h 150
max. Durchflussmenge l/h 1050
KVS-Wert m3/h 1,8
Nennweite DN 15
1 Stk Absperrbare Rücklaufverschraubung in
Eckausführung mit Armatur aus Messing. Gehäuse
vernickelt. Ventilkegel aus Messing mit EPDM O-Ring
Abdichtung. Messing Schutzklappe mit
zusätzlicher Weichdichtung. Mit Anschluss für
Gewindeverbindungen. Mit proportionaler
Voreinstellung.
KVS-Wert m3/h 4,5
Nennweite DN 15
Anschluss: Rp 1/2 Zoll IGxRp 1/2 Zoll IG
max. Schließdruck bar 10
Max. Betriebsdruck PN 16
Max. Betriebstemperatur GradC 90

Artikel-Nr.: 14863BBR23DA
Menge: 10,000 St

**01.02.0050 Stelltrieb 0-10V**
Stelltrieb 0-10 V stetig 24 V DC DC
196MV3P446832AB

Artikel-Nr.: 196000000100-S
Menge: 10,000 St

**01.02.0060 Verkleidung wandstehend, HxBxL 605 mm x 235 mm x 1200 mm**
Verkleidung wandstehend, HxBxL 605 mm x 235 mm x 1200
mm, Filter ISO Coarse, inkl. Luftansauggitter, Baugröße
66,
pulverbeschichtet
Verkleidung wandstehend
inkl. Luftansauggitter
Luftgitter und Seitenteil in RAL 9006 weißaluminium,
Verkleidung in RAL
9016 verkehrsweiß
- aus Stahlblech, pulverbeschichtet, in optisch
schlanker Formgebung
durch abgesetzte Farbgebung
- Luftausblasgitter aus strömungsgünstig geformten
Aluminiumprofilen in
RAL 9006 weißaluminium
- Luftausblasrichtung nachträglich verstellbar durch
Drehen des Gitters
- zu Revisionszwecken leicht demontierbar und
wartungsfreundlich
zugänglich- für Wasseranschluss links und rechts
geeignet
- weitere Farben auf Anfrage
Luftansaug unten
Filter ISO Coarse
Baugröße 66
Abmessungen mm 235 x 605 x 1200

Artikel-Nr.: 14862WUBS300
Menge: 10,000 St

#### Abschnitt 01.03 Venkon BG66 AN links

**01.03.0010 Venkon Baugröße 66 li**
Venkon, Baugröße 66, EC-Ventilator, feuchte Kühlung,
HxBxL 494 mm x 223 mm x 1375 mm, Wandmontage, 2-
Leiter, Filter ISO Coarse, Luftansaug unten,
Wasseranschluss links, elektromechanisch mit
Störmeldekontakt
Kampmann Fan Coil Venkon zum Heizen und/oder Kühlen.
Entwickelt für Räume mit hohen
Anforderungen an geringe Schallemission und behaglichen
Raumkomfort.
Hygienekonform nach VDI 6022.
Ökobilanzdaten in Form einer EPD nach EN 15804
veröffentlicht und bei The International EPD
System zum Download verfügbar. Registriert in
Bauprodukteplattform DGNB Navigator.
GWP (Phase A1-A3), kg CO2 Äq. 2.37E+02
Weitere Berechnungen online möglich.
Wandgerät (auch zur Deckenmontage geeignet)
Grundgerät aus sendzimir-verzinktem Stahlblech, gegen
Schwitzwasseranfall dampfdiffusionsdicht
und geräuschreduzierend isoliert.
Isolierstärke mm 3
Optionaler Primärluftanschluss zum Einbringen von vor
konditionierter Luft.
Luftansaug Filter ISO Coarse
2-Leiter
Leistungsstarker Wärmetauscher aus Kupfer-Rundrohren
mit Aluminium-Lamellen, inkl.
Verdrehsicherung.
Max. Betriebsdruck bar 10
Max. Wassereintrittstemp. GradC 90
Min. Wassereintrittstemp. GradC 4
Max. Lufteintrittstemp. GradC 40
Max. Glykolanteil % 50
Integrierte Entlüftungsmöglichkeit.
Kondensatwanne aus pulverbeschichtetem, verzinktem
Stahlblech.
Kondensatwanne ausgeführt als eigenständiges, zur
Reinigung und Wartung entnehmbares Bauteil
entsprechend VDI 6022.
EC-Radialventilator
Energiesparender EC-Ventilator mit 0-10 V -Eingang für
stufenlose Drehzahlsteuerung. Alle
drehenden Teile sind geräuscharm und wartungsfrei
gelagert. Werksseitig verdrahtet.
Schutzart IP 34
Isolationsklasse F
Motorstörung: Potentialfreie Störmeldung auf Klemme
gelegt. Automatische Motorabschaltung bei
Störung.
Regelungsvariante elektromechanisch. Werksseitig im
Gerät montierte und
verdrahtete Elektroanschlusseinheit mit
Anschlussmöglichkeiten für
bauseitige Signale zur Steuerung der Gebläsedrehzahl
und Stellantriebe.
Baugröße 66
Abmessungen mm 223 x 494 x 1375
System 2-Leiter
Luftansaug unten
Wasseranschluss links
Gewicht kg 35

Artikel-Nr.: 14861WUL260E01M
Menge: 2,000 St

**01.03.0020 Venkon Ansteruerung**
Venkon Serie 6 m. 3-stufiger
AnsteuerungBetriebsmeldung u.
Störmeldung

Artikel-Nr.: 148000000100-S
Menge: 2,000 St

**01.03.0030 Ventil-Kondensatwanne**
Ventil-Kondensatwanne, HxBxL 100 mm x 200 mm x 200
mm, mit 2-Wege-Ventilkit, Anschluss rechts,
Wandmontage, werkseitig am Grundgerät unterhalb der
Ventile montiert, Baugröße 61 - 67
Ventil-Kondensatwanne
zum Auffangen des eventuell anfallenden Kondensats an
den Ventilen
Baugröße 61 - 67, Venkon Fan Coils
Wandmontage
Anschluss links
werkseitig am Grundgerät unterhalb der Ventile montiert
Ausführung Ventil 2-Wege-Ventilkit

Artikel-Nr.: 14864WBL002A
Menge: 2,000 St

**01.03.0040 Differenzdruckunabhängiges Thermostatventil,**
Differenzdruckunabhängiges Thermostatventil, HxBxL 180
mm x 180 mm x 180 mm, 2-Leiter, für große
Durchflussmengen, PN 16, werksseitig auf Druck geprüft
und am Grundgerät montiert, DN 20, Wasseranschluss
links, Baugröße 66, min. Durchflussmenge 250 l/h, max.
Durchflussmenge 1800 l/h, Max. Betriebstemperatur 90 °C
Differenzdruckunabhängiges Thermostatventil
für große Durchflussmengen
Ventilkit für Kampmann Venkon Fan Coils für
Grundgeräte, Wand- und Deckenmontage.
Baugröße 66
2-Leiter
werksseitig auf Druck geprüft und am Grundgerät
montiert
Wasseranschluss links
inkl. angepasstem Längenausgleichsnippel und 90 Grad
Winkel1 Stück Regulierventil mit automatischer
differenzdruckunabhängiger Durchflussregelung am
Ventil.
Mit Handrad stufenlos einstellbar. Aus Messing, Spindel
aus nicht rostendem Stahl, mit
Thermostatgewindeanschluss M30x1,5.
min. Durchflussmenge l/h 250
max. Durchflussmenge l/h 1800
KVS-Wert m3/h 3,1
Nennweite DN 20
1 Stk Absperrbare Rücklaufverschraubung in
Eckausführung mit Armatur aus Messing. Gehäuse
vernickelt. Ventilkegel aus Messing mit EPDM O-Ring
Abdichtung. Messing Schutzklappe mit
zusätzlicher Weichdichtung. Mit Anschluss für
Gewindeverbindungen. Mit proportionaler
Voreinstellung.
KVS-Wert m3/h 4,5
Nennweite DN 20
max. Schließdruck bar 10
Max. Betriebsdruck PN 16
Max. Betriebstemperatur GradC 90

Art.-Nr. 14863BBL23DA
Menge: 2,000 St

**01.03.0050 Stelltrieb 0-10V**
Stelltrieb 0-10 V stetig 24 V DC DC
196MV3P446832AB

Artikel-Nr.: 196000000100-S
Menge: 2,000 St

**01.03.0060 Verkleidung wandstehend,HxBxL 605 mm x 235 mm x 1650 mm**
Verkleidung wandstehend,HxBxL 605 mm x 235 mm x 1650
mm, Filter ISO Coarse, inkl. Luftansauggitter, Baugröße
66,
pulverbeschichtet
Verkleidung wandstehend
inkl. Luftansauggitter
Luftgitter und Seitenteil in RAL 9006 weißaluminium,
Verkleidung in RAL
9016 verkehrsweiß
- aus Stahlblech, pulverbeschichtet, in optisch
schlanker Formgebung
durch abgesetzte Farbgebung
- Luftausblasgitter aus strömungsgünstig geformten
Aluminiumprofilen in
RAL 9006 weißaluminium
- Luftausblasrichtung nachträglich verstellbar durch
Drehen des Gitters
- zu Revisionszwecken leicht demontierbar und
wartungsfreundlich
zugänglich
- für Wasseranschluss links und rechts geeignet
- weitere Farben auf Anfrage
Luftansaug unten
Filter ISO Coarse
Baugröße 66
Abmessungen mm 235 x 605 x 1650

Art.-Nr. 14862WUBS600
Menge: 2,000 St

#### Abschnitt 01.04 Venkon BG66 AN rechts

**01.04.0010 Venkon Baugröße 66 re**
Venkon, Baugröße 66, EC-Ventilator, feuchte Kühlung,
HxBxL 494 mm x 223 mm x 1375 mm, Wandmontage, 2-
Leiter, Filter ISO Coarse, Luftansaug unten,
Wasseranschluss links, elektromechanisch mit
Störmeldekontakt
Kampmann Fan Coil Venkon zum Heizen und/oder Kühlen.
Entwickelt für Räume mit hohen
Anforderungen an geringe Schallemission und behaglichen
Raumkomfort.
Hygienekonform nach VDI 6022.
Ökobilanzdaten in Form einer EPD nach EN 15804
veröffentlicht und bei The International EPD
System zum Download verfügbar. Registriert in
Bauprodukteplattform DGNB Navigator.
GWP (Phase A1-A3), kg CO2 Äq. 2.37E+02
Weitere Berechnungen online möglich.
Wandgerät (auch zur Deckenmontage geeignet)
Grundgerät aus sendzimir-verzinktem Stahlblech, gegen
Schwitzwasseranfall dampfdiffusionsdicht
und geräuschreduzierend isoliert.
Isolierstärke mm 3
Optionaler Primärluftanschluss zum Einbringen von vor
konditionierter Luft.
Luftansaug Filter ISO Coarse
2-Leiter
Leistungsstarker Wärmetauscher aus Kupfer-Rundrohren
mit Aluminium-Lamellen, inkl.
Verdrehsicherung.
Max. Betriebsdruck bar 10
Max. Wassereintrittstemp. GradC 90
Min. Wassereintrittstemp. GradC 4
Max. Lufteintrittstemp. GradC 40
Max. Glykolanteil % 50
Integrierte Entlüftungsmöglichkeit.
Kondensatwanne aus pulverbeschichtetem, verzinktem
Stahlblech.
Kondensatwanne ausgeführt als eigenständiges, zur
Reinigung und Wartung entnehmbares Bauteil
entsprechend VDI 6022.
EC-Radialventilator
Energiesparender EC-Ventilator mit 0-10 V -Eingang für
stufenlose Drehzahlsteuerung. Alle
drehenden Teile sind geräuscharm und wartungsfrei
gelagert. Werksseitig verdrahtet.
Schutzart IP 34
Isolationsklasse F
Motorstörung: Potentialfreie Störmeldung auf Klemme
gelegt. Automatische Motorabschaltung bei
Störung.
Regelungsvariante elektromechanisch. Werksseitig im
Gerät montierte und
verdrahtete Elektroanschlusseinheit mit
Anschlussmöglichkeiten für
bauseitige Signale zur Steuerung der Gebläsedrehzahl
und Stellantriebe.
Baugröße 66
Abmessungen mm 223 x 494 x 1375
System 2-Leiter
Luftansaug unten
Wasseranschluss rechts
Gewicht kg 35

Art.-Nr. 14861WUR260E01M
Menge: 2,000 St

**01.04.0020 Venkon Ansteruerung**
Venkon Serie 6 m. 3-stufiger
AnsteuerungBetriebsmeldung u.
Störmeldung

Artikel-Nr.: 148000000100-S
Menge: 2,000 St

**01.04.0030 Ventil-Kondensatwanne**
Ventil-Kondensatwanne, HxBxL 100 mm x 200 mm x 200
mm, mit 2-Wege-Ventilkit, Anschluss rechts,
Wandmontage, werkseitig am Grundgerät unterhalb der
Ventile montiert, Baugröße 61 - 67
Ventil-Kondensatwanne
zum Auffangen des eventuell anfallenden Kondensats an
den Ventilen
Baugröße 61 - 67, Venkon Fan Coils
Wandmontage
Anschluss rechts
werkseitig am Grundgerät unterhalb der Ventile montiert
Ausführung Ventil 2-Wege-Ventilkit

Artikel-Nr.: 14864WBR002A
Menge: 2,000 St

**01.04.0040 Differenzdruckunabhängiges Thermostatventil,**
Differenzdruckunabhängiges Thermostatventil, HxBxL 180
mm x 180 mm x 180 mm, 2-Leiter, für große
Durchflussmengen, PN 16, werksseitig auf Druck geprüft
und am Grundgerät montiert, DN 20, Wasseranschluss
links, Baugröße 66, min. Durchflussmenge 250 l/h, max.
Durchflussmenge 1800 l/h, Max. Betriebstemperatur 90 °C
Differenzdruckunabhängiges Thermostatventil
für große Durchflussmengen
Ventilkit für Kampmann Venkon Fan Coils für
Grundgeräte, Wand- und Deckenmontage.
Baugröße 66
2-Leiter
werksseitig auf Druck geprüft und am Grundgerät
montiert
Wasseranschluss rechts
inkl. angepasstem Längenausgleichsnippel und 90 Grad
Winkel1 Stück Regulierventil mit automatischer
differenzdruckunabhängiger Durchflussregelung am
Ventil.
Mit Handrad stufenlos einstellbar. Aus Messing, Spindel
aus nicht rostendem Stahl, mit
Thermostatgewindeanschluss M30x1,5.
min. Durchflussmenge l/h 250
max. Durchflussmenge l/h 1800
KVS-Wert m3/h 3,1
Nennweite DN 20
1 Stk Absperrbare Rücklaufverschraubung in
Eckausführung mit Armatur aus Messing. Gehäuse
vernickelt. Ventilkegel aus Messing mit EPDM O-Ring
Abdichtung. Messing Schutzklappe mit
zusätzlicher Weichdichtung. Mit Anschluss für
Gewindeverbindungen. Mit proportionaler
Voreinstellung.
KVS-Wert m3/h 4,5
Nennweite DN 20
max. Schließdruck bar 10
Max. Betriebsdruck PN 16
Max. Betriebstemperatur GradC 90

Art.-Nr. 14863BBR23DA
Menge: 2,000 St

**01.04.0050 Stelltrieb 0-10V**
Stelltrieb 0-10 V stetig 24 V DC DC
196MV3P446832AB

Artikel-Nr.: 196000000100-S
Menge: 2,000 St

**01.04.0060 Verkleidung wandstehend,HxBxL 605 mm x 235 mm x 1650 mm**
Verkleidung wandstehend,HxBxL 605 mm x 235 mm x 1650
mm, Filter ISO Coarse, inkl. Luftansauggitter, Baugröße
66,
pulverbeschichtet
Verkleidung wandstehend
inkl. Luftansauggitter
Luftgitter und Seitenteil in RAL 9006 weißaluminium,
Verkleidung in RAL
9016 verkehrsweiß
- aus Stahlblech, pulverbeschichtet, in optisch
schlanker Formgebung
durch abgesetzte Farbgebung
- Luftausblasgitter aus strömungsgünstig geformten
Aluminiumprofilen in
RAL 9006 weißaluminium
- Luftausblasrichtung nachträglich verstellbar durch
Drehen des Gitters
- zu Revisionszwecken leicht demontierbar und
wartungsfreundlich
zugänglich
- für Wasseranschluss links und rechts geeignet
- weitere Farben auf Anfrage
Luftansaug unten
Filter ISO Coarse
Baugröße 66
Abmessungen mm 235 x 605 x 1650

Art.-Nr. 14862WUBS600
Menge: 2,000 St

#### Abschnitt 01.05 Venkon BG67 AN links

**01.05.0010 Venkon Baugröße 67 li**
Venkon, Baugröße 67, EC-Ventilator, feuchte Kühlung,
HxBxL 494 mm x 223 mm x 1725 mm, Wandmontage, 2-
Leiter, Filter ISO Coarse, Luftansaug unten,
Wasseranschluss links, elektromechanisch mit
Störmeldekontakt
Kampmann Fan Coil Venkon zum Heizen und/oder Kühlen.
Entwickelt für Räume mit hohen
Anforderungen an geringe Schallemission und behaglichen
Raumkomfort.
Hygienekonform nach VDI 6022.
Ökobilanzdaten in Form einer EPD nach EN 15804
veröffentlicht und bei The International EPD
System zum Download verfügbar. Registriert in
Bauprodukteplattform DGNB Navigator.
GWP (Phase A1-A3), kg CO2 Äq. 3.07E+02
Weitere Berechnungen online möglich.
Wandgerät (auch zur Deckenmontage geeignet)
Grundgerät aus sendzimir-verzinktem Stahlblech, gegen
Schwitzwasseranfall dampfdiffusionsdicht
und geräuschreduzierend isoliert.
Isolierstärke mm 3
Optionaler Primärluftanschluss zum Einbringen von vor
konditionierter Luft.
Luftansaug Filter ISO Coarse
2-Leiter
Leistungsstarker Wärmetauscher aus Kupfer-Rundrohren
mit Aluminium-Lamellen, inkl.
Verdrehsicherung.
Max. Betriebsdruck bar 10
Max. Wassereintrittstemp. GradC 90
Min. Wassereintrittstemp. GradC 4
Max. Lufteintrittstemp. GradC 40
Max. Glykolanteil % 50
Integrierte Entlüftungsmöglichkeit.
Kondensatwanne aus pulverbeschichtetem, verzinktem
Stahlblech.
Kondensatwanne ausgeführt als eigenständiges, zur
Reinigung und Wartung entnehmbares Bauteil
entsprechend VDI 6022.
EC-Radialventilator
Energiesparender EC-Ventilator mit 0-10 V -Eingang für
stufenlose Drehzahlsteuerung. Alle
drehenden Teile sind geräuscharm und wartungsfrei
gelagert. Werksseitig verdrahtet.
Schutzart IP 34
Isolationsklasse F
Motorstörung: Potentialfreie Störmeldung auf Klemme
gelegt. Automatische Motorabschaltung bei
Störung.
Regelungsvariante elektromechanisch. Werksseitig im
Gerät montierte und verdrahtete Elektroanschlusseinheit
mit Anschlussmöglichkeiten für bauseitige Signale zur
Steuerung der Gebläsedrehzahl und Stellantriebe.
Baugröße 67
Abmessungen mm 223 x 494 x 1725
System 2-Leiter
Luftansaug unten
Wasseranschluss links
Gewicht kg 45
Anschluss 3/4 Zoll

Art.-Nr. 14861WUL270E01M
Menge: 2,000 St

**01.05.0020 Venkon Ansteruerung**
Venkon Serie 6 m. 3-stufiger
AnsteuerungBetriebsmeldung u.
Störmeldung

Artikel-Nr.: 148000000100-S
Menge: 2,000 St

**01.05.0030 Ventil-Kondensatwanne**
Ventil-Kondensatwanne, HxBxL 100 mm x 200 mm x 200
mm, mit 2-Wege-Ventilkit, Anschluss rechts,
Wandmontage, werkseitig am Grundgerät unterhalb der
Ventile montiert, Baugröße 61 - 67
Ventil-Kondensatwanne
zum Auffangen des eventuell anfallenden Kondensats an
den Ventilen
Baugröße 61 - 67, Venkon Fan Coils
Wandmontage
Anschluss links
werkseitig am Grundgerät unterhalb der Ventile montiert
Ausführung Ventil 2-Wege-Ventilkit

Artikel-Nr.: 14864WBL002A
Menge: 2,000 St

**01.05.0040 Differenzdruckunabhängiges Thermostatventil,**
Differenzdruckunabhängiges Thermostatventil, HxBxL 180
mm x 180 mm x 180 mm, 2-Leiter, für
großeDurchflussmengen, PN 16, werksseitig auf Druck
geprüft
und am Grundgerät montiert, DN 20, Wasseranschluss
links, Baugröße 67, min. Durchflussmenge 250 l/h, max.
Durchflussmenge 1800 l/h, Max. Betriebstemperatur 90 °C
Differenzdruckunabhängiges Thermostatventil
für große Durchflussmengen
Ventilkit für Kampmann Venkon Fan Coils für
Grundgeräte, Wand- und Deckenmontage.
Baugröße 67
2-Leiter
werksseitig auf Druck geprüft und am Grundgerät
montiert
Wasseranschluss links
inkl. angepasstem Längenausgleichsnippel und 90 Grad
Winkel
1 Stück Regulierventil mit automatischer
differenzdruckunabhängiger Durchflussregelung am
Ventil.
Mit Handrad stufenlos einstellbar. Aus Messing, Spindel
aus nicht rostendem Stahl, mit
Thermostatgewindeanschluss M30x1,5.
min. Durchflussmenge l/h 250
max. Durchflussmenge l/h 1800
KVS-Wert m3/h 3,1
Nennweite DN 20
1 Stk Absperrbare Rücklaufverschraubung in
Eckausführung mit Armatur aus Messing. Gehäuse
vernickelt. Ventilkegel aus Messing mit EPDM O-Ring
Abdichtung. Messing Schutzklappe mit
zusätzlicher Weichdichtung. Mit Anschluss für
Gewindeverbindungen. Mit proportionaler
Voreinstellung.
KVS-Wert m3/h 4,5
Nennweite DN 20
max. Schließdruck bar 10
Max. Betriebsdruck PN 16
Max. Betriebstemperatur GradC 90

Art.-Nr. 14863BBL27DA
Menge: 2,000 St

**01.05.0050 Stelltrieb 0-10V**
Stelltrieb 0-10 V stetig 24 V DC DC
196MV3P446832AB

Artikel-Nr.: 196000000100-S
Menge: 2,000 St

**01.05.0060 Verkleidung wandstehend, HxBxL 605 mm x 235 mm x 2000 mm**
Verkleidung wandstehend, HxBxL 605 mm x 235 mm x 2000
mm, Filter ISO Coarse, inkl. Luftansauggitter, Baugröße
67,
pulverbeschichtet
Verkleidung wandstehend
inkl. Luftansauggitter
Luftgitter und Seitenteil in RAL 9006 weißaluminium,
Verkleidung in RAL
9016 verkehrsweiß
- aus Stahlblech, pulverbeschichtet, in optisch
schlanker Formgebung
durch abgesetzte Farbgebung
- Luftausblasgitter aus strömungsgünstig geformten
Aluminiumprofilen in
RAL 9006 weißaluminium
- Luftausblasrichtung nachträglich verstellbar durch
Drehen des Gitters
- zu Revisionszwecken leicht demontierbar und
wartungsfreundlich
zugänglich
- für Wasseranschluss links und rechts geeignet
- weitere Farben auf Anfrage
Luftansaug unten
Filter ISO Coarse
Baugröße 67
Abmessungen mm 235 x 605 x 2000

Art.-Nr. 14862WUBS700
Menge: 2,000 St

#### Abschnitt 01.06 Venkon BG67 AN rechts

**01.06.0010 Venkon Baugröße 67 re**
Venkon, Baugröße 67, EC-Ventilator, feuchte Kühlung,
HxBxL 494 mm x 223 mm x 1725 mm, Wandmontage, 2-
Leiter, Filter ISO Coarse, Luftansaug unten,
Wasseranschluss links, elektromechanisch mit
Störmeldekontakt
Kampmann Fan Coil Venkon zum Heizen und/oder Kühlen.
Entwickelt für Räume mit hohen
Anforderungen an geringe Schallemission und behaglichen
Raumkomfort.
Hygienekonform nach VDI 6022.
Ökobilanzdaten in Form einer EPD nach EN 15804
veröffentlicht und bei The International EPD
System zum Download verfügbar. Registriert in
Bauprodukteplattform DGNB Navigator.
GWP (Phase A1-A3), kg CO2 Äq. 3.07E+02
Weitere Berechnungen online möglich.
Wandgerät (auch zur Deckenmontage geeignet)
Grundgerät aus sendzimir-verzinktem Stahlblech, gegen
Schwitzwasseranfall dampfdiffusionsdicht
und geräuschreduzierend isoliert.
Isolierstärke mm 3
Optionaler Primärluftanschluss zum Einbringen von vor
konditionierter Luft.
Luftansaug Filter ISO Coarse
2-Leiter
Leistungsstarker Wärmetauscher aus Kupfer-Rundrohren
mit Aluminium-Lamellen, inkl.
Verdrehsicherung.
Max. Betriebsdruck bar 10
Max. Wassereintrittstemp. GradC 90
Min. Wassereintrittstemp. GradC 4
Max. Lufteintrittstemp. GradC 40
Max. Glykolanteil % 50
Integrierte Entlüftungsmöglichkeit.
Kondensatwanne aus pulverbeschichtetem, verzinktem
Stahlblech.
Kondensatwanne ausgeführt als eigenständiges, zur
Reinigung und Wartung entnehmbares Bauteil
entsprechend VDI 6022.
EC-Radialventilator
Energiesparender EC-Ventilator mit 0-10 V -Eingang für
stufenlose Drehzahlsteuerung. Alle
drehenden Teile sind geräuscharm und wartungsfrei
gelagert. Werksseitig verdrahtet.
Schutzart IP 34
Isolationsklasse F
Motorstörung: Potentialfreie Störmeldung auf Klemme
gelegt. Automatische Motorabschaltung bei
Störung.
Regelungsvariante elektromechanisch. Werksseitig im
Gerät montierte und verdrahtete Elektroanschlusseinheit
mit Anschlussmöglichkeiten für bauseitige Signale zur
Steuerung der Gebläsedrehzahl und Stellantriebe.
Baugröße 67
Abmessungen mm 223 x 494 x 1725
System 2-Leiter
Luftansaug unten
Wasseranschluss rechts
Gewicht kg 45
Anschluss 3/4 Zoll

Art.-Nr. 14861WUR270E01M
Menge: 2,000 St

**01.06.0020 Venkon Ansteruerung**
Venkon Serie 6 m. 3-stufiger
AnsteuerungBetriebsmeldung u.
Störmeldung

Artikel-Nr.: 148000000100-S
Menge: 2,000 St

**01.06.0030 Ventil-Kondensatwanne**
Ventil-Kondensatwanne, HxBxL 100 mm x 200 mm x 200
mm, mit 2-Wege-Ventilkit, Anschluss rechts,
Wandmontage, werkseitig am Grundgerät unterhalb der
Ventile montiert, Baugröße 61 - 67
Ventil-Kondensatwanne
zum Auffangen des eventuell anfallenden Kondensats an
den Ventilen
Baugröße 61 - 67, Venkon Fan Coils
Wandmontage
Anschluss rechts
werkseitig am Grundgerät unterhalb der Ventile montiert
Ausführung Ventil 2-Wege-Ventilkit

Artikel-Nr.: 14864WBR002A
Menge: 2,000 St

**01.06.0040 Differenzdruckunabhängiges Thermostatventil,**
Differenzdruckunabhängiges Thermostatventil, HxBxL 180
mm x 180 mm x 180 mm, 2-Leiter, für
großeDurchflussmengen, PN 16, werksseitig auf Druck
geprüft
und am Grundgerät montiert, DN 20, Wasseranschluss
links, Baugröße 67, min. Durchflussmenge 250 l/h, max.
Durchflussmenge 1800 l/h, Max. Betriebstemperatur 90 °C
Differenzdruckunabhängiges Thermostatventil
für große Durchflussmengen
Ventilkit für Kampmann Venkon Fan Coils für
Grundgeräte, Wand- und Deckenmontage.
Baugröße 67
2-Leiter
werksseitig auf Druck geprüft und am Grundgerät
montiert
Wasseranschluss rechts
inkl. angepasstem Längenausgleichsnippel und 90 Grad
Winkel
1 Stück Regulierventil mit automatischer
differenzdruckunabhängiger Durchflussregelung am
Ventil.
Mit Handrad stufenlos einstellbar. Aus Messing, Spindel
aus nicht rostendem Stahl, mit
Thermostatgewindeanschluss M30x1,5.
min. Durchflussmenge l/h 250
max. Durchflussmenge l/h 1800
KVS-Wert m3/h 3,1
Nennweite DN 20
1 Stk Absperrbare Rücklaufverschraubung in
Eckausführung mit Armatur aus Messing. Gehäuse
vernickelt. Ventilkegel aus Messing mit EPDM O-Ring
Abdichtung. Messing Schutzklappe mit
zusätzlicher Weichdichtung. Mit Anschluss für
Gewindeverbindungen. Mit proportionaler
Voreinstellung.
KVS-Wert m3/h 4,5
Nennweite DN 20
max. Schließdruck bar 10
Max. Betriebsdruck PN 16
Max. Betriebstemperatur GradC 90

Art.-Nr. 14863BBR27DA
Menge: 2,000 St

**01.06.0050 Stelltrieb 0-10V**
Stelltrieb 0-10 V stetig 24 V DC DC
196MV3P446832AB

Artikel-Nr.: 196000000100-S
Menge: 2,000 St

**01.06.0060 Verkleidung wandstehend, HxBxL 605 mm x 235 mm x 2000 mm**
Verkleidung wandstehend, HxBxL 605 mm x 235 mm x 2000
mm, Filter ISO Coarse, inkl. Luftansauggitter, Baugröße
67,
pulverbeschichtet
Verkleidung wandstehend
inkl. Luftansauggitter
Luftgitter und Seitenteil in RAL 9006 weißaluminium,
Verkleidung in RAL
9016 verkehrsweiß
- aus Stahlblech, pulverbeschichtet, in optisch
schlanker Formgebung
durch abgesetzte Farbgebung
- Luftausblasgitter aus strömungsgünstig geformten
Aluminiumprofilen in
RAL 9006 weißaluminium
- Luftausblasrichtung nachträglich verstellbar durch
Drehen des Gitters
- zu Revisionszwecken leicht demontierbar und
wartungsfreundlich
zugänglich
- für Wasseranschluss links und rechts geeignet
- weitere Farben auf Anfrage
Luftansaug unten
Filter ISO Coarse
Baugröße 67
Abmessungen mm 235 x 605 x 2000

Art.-Nr. 14862WUBS700
Menge: 2,000 St

### Bereich 02 Positionsübersicht

#### Abschnitt 02.01 Baustelleneinrichtung und Schutzmaßnahmen

**02.01.0010 Baustelleneinrichtung und Arbeitsvorbereitung**
Baustelleneinrichtung und Arbeitsvorbereitung
einschließlich erforderlicher Arbeits-, Transport- und
Hilfsmittel sowie Koordination der Arbeiten mit Covivio
und den beteiligten Gewerken. Enthalten sind außerdem
die erforderlichen Schutzmaßnahmen für den jeweiligen
Arbeitsbereich, insbesondere das Abdecken und Schützen
von Bodenflächen, Wänden, Türen, Möbeln, technischen
Einrichtungen und sonstigen vorhandenen Oberflächen
sowie Maßnahmen zur Begrenzung von Staub und Schmutz.
Menge: 1,000 psch

#### Abschnitt 02.02 Demontage und Ausbau

**02.02.0010 Demontage vorhandener Fan Coil**
Demontage der vorhandenen Fan Coils einschließlich
Absperren und Entleeren der erforderlichen
Anlagenteile, Trennen der vorhandenen hydraulischen
Anschlüsse, Lösen der Befestigungen und vollständigem
Ausbau der Geräte.
Menge: 25,000 St

**02.02.0020 Abtransport und fachgerechte Entsorgung der ausgebauten Fan Coils**
Abtransport und fachgerechte Entsorgung der ausgebauten
Fan Coils einschließlich sämtlicher erforderlicher
Transport-, Verlade- und Entsorgungsleistungen. Die
Entsorgung erfolgt entsprechend den geltenden
gesetzlichen und behördlichen Vorgaben.
Menge: 23,000 St

**02.02.0030 Einlagerung von zwei bereits erneuerten Fan Coils**
Einlagerung von zwei bereits erneuerten Fan Coils an
einem von Covivio vorgegebenen Lagerort. Die Geräte
sind nicht zu entsorgen
Menge: 2,000 St

#### Abschnitt 02.03 Lieferung und Montage der neuen Fan Coils

**02.03.0010 Lieferung und Montage eines neuen Fan Coils**
Lieferung und Montage eines neuen Fan Coils gemäß den
vorgegebenen technischen Anforderungen einschließlich
innerbetrieblichem Transport zum Einbauort, Ausrichten
und fachgerechter Befestigung. Enthalten sind sämtliche
für die Montage erforderlichen Befestigungs- und
Kleinmaterialien.
Menge: 25,000 St

**02.03.0020 Herstellung sämtlicher erforderlicher Anschlüsse**
*** Bedarfsposition mit GB
Herstellung sämtlicher erforderlicher Anschlüsse des
neuen Fan Coils an das vorhandene Heizungs- und
Kühlsystem einschließlich Formstücken, Dichtungen,
Verbindungsmitteln und Kleinmaterialien sowie
Wiederherstellung und fachgerechter Dämmung der im Zuge
des Austauschs geöffneten bzw. veränderten
hydraulischen Anschlüsse
Menge: 25,000 St

**02.03.0030 Anpassung bzw. Wiederherstellung des Kondensatanschlusses,**
*** Bedarfsposition mit GB
Anpassung bzw. Wiederherstellung des
Kondensatanschlusses, soweit am jeweiligen Bestand
vorhanden und für den neuen Fan Coil erforderlich.
Menge: 25,000 St

#### Abschnitt 02.04 Elektro- und GLT-Schnittstelle

*Hinweis*
Information

Die elektrotechnischen Arbeiten im Zusammenhang mit der
Gebäudeleittechnik werden durch die Firma Assmann
ausgeführt. Die Leistungen des AN sind entsprechend zu
koordinieren.

**02.04.0010 Koordination und Unterstützung bei der GLT-Anbindung**
Koordination und Unterstützung bei der GLT-Anbindung
einschließlich Abstimmung der Montagermine mit der
Firma Assmann, rechtzeitiger Meldung der Fertigstellung
der mechanischen und hydraulischen Arbeiten sowie
Unterstützung bei der anschließenden Inbetriebnahme und
Funktionsprüfung des Fan Coils.
Menge: 13,000 St

#### Abschnitt 02.05 Inbetriebnahme und Funktionsprüfung

**02.05.0010 Wiederinbetriebnahme und Funktionsprüfung des neu installierten Fan Coils**
Wiederinbetriebnahme und Funktionsprüfung des neu
installierten Fan Coils einschließlich Öffnen der
erforderlichen Absperrungen, Befüllen bzw. Nachfüllen
und Entlüften der betroffenen Anlagenteile, Kontrolle
der hydraulischen Anschlüsse auf Dichtheit sowie
Prüfung der Betriebsarten und der ordnungsgemäßen
Regelungs- und GLT-Funktionen in Abstimmung mit der
Firma Assmann. Soweit ein Kondensatanschluss vorhanden
ist, ist dessen ordnungsgemäßer Ablauf ebenfalls zu
prüfen.
Menge: 25,000 St

#### Abschnitt 02.06 Reinigung und Entsorgung von Restmaterialien

**02.06.0010 Abschließende Reinigung des jeweiligen Arbeitsbereichs**
Abschließende Reinigung und Räumung des Arbeitsbereichs
nach Fertigstellung der jeweiligen Arbeiten
einschließlich Entfernung von Staub, Schmutz,
Verpackungsmaterialien, Montage- und sonstigen
Restmaterialien. Der Arbeitsbereich ist besenrein bzw.
in dem Zustand zu übergeben, der für eine unmittelbare
weitere Nutzung erforderlich ist.
Menge: 13,000 St

#### Abschnitt 02.07 Stundenlohnarbeiten

**02.07.0010 Facharbeiter-/Monteurstunde**
Facharbeiter-/Monteurstunde für zusätzliche, im Rahmen
der Ausschreibung nicht vorhersehbare und gesondert
beauftragte Arbeiten.
Menge: 20,000 Std

**02.07.0020 Helferstunde**
Helferstunde für zusätzliche, gesondert beauftragte
Arbeiten.
Menge: 20,000 Std

**02.07.0030 Einsatz erforderlicher Spezialwerkzeuge**
Einsatz erforderlicher Spezialwerkzeuge bzw.
zusätzlicher Geräte, sofern diese nicht bereits
Bestandteil der ausgeschriebenen Leistungen sind.
Menge: 1,000 psch

USt %: 19,00
